# Tischler / Innenausbau
Angebotsaufforderung (GAEB DA XML 3.2, DA83)
Projekt: byndl-MUSTER-EFH
Währung: EUR
Erstellt mit: byndl, byndl Bauplattform (byndl.de), 16.10.2026

## TIS Leistungsverzeichnis Tischler / Innenausbau
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299, ATV DIN 18355 (Tischlerarbeiten) und für Beschläge ATV DIN 18357 (Beschlagarbeiten). Türmaße, Band- und Schlosssitz nach DIN 18101 (Türen für den Wohnungsbau), Maßtoleranzen nach DIN 18202; Treppenbelag und Handläufe nach DIN 18065 (Gebäudetreppen); Ganzglastür aus Einscheibensicherheitsglas nach DIN EN 12150. Innentüren mit Gütesicherung nach RAL-GZ 426, Klimaklasse I, Beanspruchungsgruppe N. Vertragsgrundlage ist der byndl-Werkvertrag zum Pauschalfestpreis in Anlehnung an die VOB/B.
MATERIAL/SYSTEM: Türblätter mit Röhrenspan-Einlage und HDF-Deckplatten, gefälzt, Rundkante, Oberfläche weißlackiert (RAL 9016); Holz-Umfassungszargen aus Holzwerkstoff, weißlackiert passend, mit eingesetzter umlaufender Dichtung. Türblatt, Zarge und Bänder sind als aufeinander abgestimmtes System eines Herstellers zu liefern (Band- und Schlosssitz nach DIN 18101). Drückergarnituren Edelstahl matt gebürstet nach DIN EN 1906. Innenfensterbänke, Treppenstufen und Handläufe aus Eiche massiv mit durchgehenden Lamellen, Sortierung nach vorgelegter Materialprobe, in der Werkstatt mit Hartwachsöl endbehandelt; Holzfeuchte beim Einbau 8 ± 2 %. Ganzglas-Schiebetür aus ESG 8 mm, satiniert, mit Aufputz-Laufschiene. Referenzprodukte gelten stets mit dem Zusatz „oder gleichwertig“. Alle Holzteile werden fertig beschichtet geliefert; eine Oberflächenbehandlung auf der Baustelle ist nicht vorgesehen.
UNTERGRUND/BESTAND: Massivbau, Baujahr 1968. Die neun Türöffnungen in EG und DG liegen in nichttragenden Innenwänden aus Ziegel 11,5 cm mit Kalkgipsputz (fertige Wandstärke ca. 145 mm, Annahme); die Altzargen sind ausgebaut. Der neue Fußbodenaufbau mit Fußbodenheizung liegt rechnerisch rund 5 cm (EG) bzw. 5,5 cm (DG, mit Ausgleichsschicht über den Leitungen auf der Rohdecke) höher als der Bestand; die lichte Höhe der vorhandenen Öffnungen über dem neuen Fertigfußboden ist beim Fertigungsaufmaß zu prüfen. Keller: drei vorhandene Stahlumfassungszargen, Band- und Falzmaße sind aufzunehmen. Treppe EG–DG: gerade Stahlbetontreppe ohne Podest, 15 Steigungen, Laufbreite 0,95 m, nach Rückbau des Natursteinbelags im Rohzustand; die Rohbaustufen sind auf gleiche Steigungen auszugleichen. Fensterbänke: neue Fenster in der Dämmebene vor dem 30 cm starken Mauerwerk. Die Eignung der Befestigungen für die vorgefundenen Untergründe ist nach dem Ortstermin mit dem verbindlichen Angebot zuzusichern.
SCHNITTSTELLEN: Ausbau und Entsorgung der Innentüren mit Holzzargen in EG und DG sowie des Natursteinbelags der Treppe einschließlich Mörtelbett: Gewerk Abbruch/Entkernung; die alten Kellertürblätter (die Stahlzargen bleiben) hängt dieses Gewerk im Zuge des Austauschs selbst aus (Pos. 03.01.001). Lackierung der Stahlzargen im Keller sowie Beiputz der Fensterlaibungen und der zargenlosen Wandöffnung Wohnen/Essen–Diele: Gewerk Maler- & Lackierarbeiten; die Innenfensterbänke werden vor dem Beiputz eingebaut. Parkett, Sockelleisten und Übergangsprofile: Gewerk Bodenbelagsarbeiten; die Zargen werden auf dem fertigen Parkett bzw. Fliesenbelag montiert. Fliesen in Diele, Gäste-WC und Bad sowie die gefliesten Fensterbänke F02 und F08: Gewerk Fliesenarbeiten. Metallgeländer der Treppe mit Aufnahmeprofil für den Holzhandlauf und Absturzsicherung DG: Gewerk Schlosser- / Metallbau; der Holzhandlauf ist Bestandteil dieses LV. Am Treppenloch und am Austritt stellt das Gewerk Estricharbeiten den Estrich mit einem verbleibenden Abschlussprofil auf Fertigfußbodenhöhe ab; die Austrittskante dieses LV überdeckt dort am Treppenaustritt Parkettkante und Abschlussprofil, an der Längsseite des Treppenlochs bildet der Abschlusswinkel des Gewerks Bodenbelagsarbeiten die sichtbare Kante. Fenster und Außentüren mit luftdichtem Innenanschluss: Gewerk Fenster/Türen. Überströmung über den Türspalt nach Lüftungskonzept: Gewerk Lüftung. Schalter und Leuchten außerhalb des Laufbereichs der Schiebetür: Gewerk Elektroinstallation. Ein Anpassen von Wandöffnungen oder Stürzen ist nicht Bestandteil dieses LV.
MENGEN/AUFMASS: Das vorläufige Angebot erfolgt auf Basis der in diesem LV angegebenen Mengen und Standardmaße; eine Mengenprüfung durch den Bieter ist vor der vorläufigen Beauftragung nicht möglich und wird nicht vorausgesetzt. Nach vorläufiger Beauftragung sind Mengen, Maße und örtliche Gegebenheiten im Rahmen des Ortstermins bzw. anhand von Plänen und Unterlagen zu verifizieren; mit Abgabe des verbindlichen Angebots gelten die Mengen als vom Bieter geprüft. Als geschätzt gekennzeichnete Maße sind bis zum verbindlichen Angebot zu prüfen; das Fertigungsaufmaß nach Pos. 01.01.002 dient ausschließlich der Fertigung. Vergütet wird ein Pauschalfestpreis auf Grundlage des verbindlichen Angebots; ein Abrechnungsaufmaß findet nicht statt. Eventual- und Bedarfspositionen (NEP) sind nicht im Pauschalfestpreis enthalten und werden nur auf Anordnung des Auftraggebers zum angebotenen Einheitspreis vergütet.
KALKULATION: In die Einheitspreise einzurechnen sind alle Nebenleistungen nach ATV DIN 18299, DIN 18355 und DIN 18357, jeweils Abschnitt 4.1, insbesondere Werkstatt- und Montageplanung, Transport zur Einbaustelle, Befestigungs- und Montagematerial (Montageschaum, Klebstoffe, Dübel, Schrauben), Anpassen an angrenzende Bauteile, Einstellen und Justieren, Schutz durch loses Abdecken, Beseitigen eigener Abfälle und Verpackungen sowie Übergabe der Pflegeanleitungen. Die Schutzabdeckung der fertigen Treppe bis zur Abnahme ist Bestandteil von Pos. 01.01.001. Baustrom und Bauwasser stellt der Auftraggeber kostenlos. Alle Preise netto zuzüglich der gesetzlichen Mehrwertsteuer.
BAUSTELLE/LOGISTIK: Zufahrt für LKW bis 7,5 t über die eigene Einfahrt, Lagerfläche auf dem Grundstück (ca. 60 m²); Türen, Massivholzteile und Glas sind trocken im Gebäude zu lagern. Das Haus ist während der gesamten Bauzeit unbewohnt. Arbeitszeiten werktags 7–18 Uhr, keine Sonderauflagen. Ein Container wird für dieses Gewerk nicht gestellt.
AUSFÜHRUNGSBEDINGUNGEN: Treppenstufen, Handläufe und Türen werden erst nach Abschluss der Putz- und Estrichtrocknung (Belegreife nach CM-Messung) angeliefert und eingebaut, bei einer Raumtemperatur von mindestens 15 °C und einer relativen Luftfeuchte von 35–65 %. Die Innenfensterbänke werden abweichend davon vor dem Beiputz und damit vor dem Estrich eingebaut: Sie sind werkseitig allseitig (einschließlich Unterseite und Hirnholz) mit Hartwachsöl behandelt anzuliefern, bei einer Holzfeuchte von 8 ± 2 % einzubauen, unmittelbar danach vollflächig mit einer diffusionsoffenen, stoßfesten Schutzabdeckung zu versehen und bis nach der Estrichtrocknung abgedeckt zu halten; während der Estrichtrocknung ist regelmäßig zu lüften (Organisation durch den Auftraggeber). Höhenbezug für Zargen und Treppe ist der vom Gewerk Estricharbeiten übertragene Meterriss mit den festgelegten Fertigfußbodenhöhen.
ABLAUF: Innenfensterbänke nach der Fenstermontage und vor dem Beiputz (mit Schutzabdeckung bis nach der Estrichtrocknung); Steigungsausgleich, Setz- und Trittstufen nach der Belegreife des Estrichs und vor der Montage des Metallgeländers; Holzhandlauf nach dem Metallgeländer; Zargen, Türblätter und Ganzglas-Schiebetür nach Wandanstrich und Bodenbelag; Aushängen der alten Kellertürblätter vor und Einhängen der neuen Kellertürblätter nach der Zargenlackierung. Mehrere Montageabschnitte mit den zugehörigen Anfahrten sind einzurechnen.

### 01 Baustelleneinrichtung und Fertigungsaufmaß

#### 01.01 Baustelleneinrichtung und Fertigungsaufmaß

**01.01.001 Baustelleneinrichtung (einrichten, vorhalten, räumen) einschließlich Schutzabdeckung der Treppe**
Einrichten, Vorhalten und Räumen der Baustelleneinrichtung für alle Tischlerarbeiten über die gesamte Ausführungsdauer mit mehreren Montageabschnitten, einschließlich An- und Abtransport von Werkzeug und Montagegeräten und Zwischenlagerung der Bauteile im Gebäude. Enthalten ist die Schutzabdeckung der fertig verlegten Trittstufen und der Austrittskante mit stoßfesten Stufenschutzelementen ohne Klebeband auf der geölten Oberfläche, vorgehalten bis zur Abnahme, weil die Treppe von den Folgegewerken genutzt wird. Eigene Abfälle und Verpackungen sind zu entsorgen. Baustrom und Bauwasser stellt der Auftraggeber kostenlos.
Hinweis: Eine pauschale BE-Position einschließlich Stufenschutz für 14 Trittstufen und die Austrittskante.
Menge: 1,000 psch

**01.01.002 Fertigungsaufmaß vor Ort für alle Maßanfertigungen**
Fertigungsaufmaß vor Ort für alle maßgefertigten Bauteile: Breite, Höhe über dem Meterriss und Wandstärke der neun Türöffnungen in EG und DG, Falz-, Band- und Schlossmaße der drei Stahlzargen im Keller, Wandöffnung der Ganzglas-Schiebetür, die acht Fensterbanklaibungen sowie das stufenweise Aufmaß der Rohbautreppe (Steigungen, Auftritte, Laufbreite, freie Seite) für Ausgleich, Tritt- und Setzstufen und Handläufe. Die Maße werden dokumentiert und offene Punkte (insbesondere lichte Türhöhen über dem neuen Fußbodenaufbau) mit dem Auftraggeber abgestimmt. Das Aufmaß dient ausschließlich der Fertigung; ein Abrechnungsaufmaß ist damit nicht verbunden.
Hinweis: Maßanfertigung Türen, Fensterbänke, Treppenstufen, Handläufe.
Menge: 1,000 psch

### 02 Innentüren mit Holz-Umfassungszarge EG und DG

#### 02.01 Innentüren mit Holz-Umfassungszarge EG und DG

**02.01.001 Lieferung und Montage Holz-Umfassungszarge für Türblatt 860 × 1.985 mm, Wandstärke ca. 145 mm**
Lieferung und Montage einer Holz-Umfassungszarge aus Holzwerkstoff, weißlackiert (RAL 9016), Rundkante, für Türblatt 860 × 1.985 mm (Baurichtmaß 875 × 2.000 mm nach DIN 18101), für eine fertige Wandstärke von ca. 145 mm, mit eingesetzter umlaufender Dichtung, Bandaufnahmen für zwei Bänder und Schließblech. Montage auf dem fertigen Fußboden: lot-, flucht- und winkelgerecht ausrichten, mit Montagespreizen sichern und mit Zweikomponenten-Montageschaum in der Wandöffnung befestigen, Bekleidungen aufstecken. Anpassen an die Bestandsöffnung und Ausgleich üblicher Altbautoleranzen sind enthalten. Einbauorte: Küche und Arbeitszimmer (EG), Eltern, Kind 1 und Kind 2 (DG).
Hinweis: EG 2 + DG 3 = 5 Stk; Standardmaß angenommen.
Menge: 5,000 Stk

**02.01.002 Lieferung und Montage Holz-Umfassungszarge für Türblatt 735 × 1.985 mm, Wandstärke ca. 145 mm**
Lieferung und Montage einer Holz-Umfassungszarge aus Holzwerkstoff, weißlackiert (RAL 9016), Rundkante, für Türblatt 735 × 1.985 mm (Baurichtmaß 750 × 2.000 mm nach DIN 18101), für eine fertige Wandstärke von ca. 145 mm, mit eingesetzter umlaufender Dichtung, Bandaufnahmen für zwei Bänder und Schließblech. Montage auf dem fertigen Fußboden: lot-, flucht- und winkelgerecht ausrichten, mit Montagespreizen sichern und mit Zweikomponenten-Montageschaum befestigen, Bekleidungen aufstecken. Anpassen an die Bestandsöffnung ist enthalten. Einbauorte: Gäste-WC und Abstellraum unter der Treppe (EG), Bad und Abstellraum (DG).
Hinweis: EG 2 + DG 2 = 4 Stk; Standardmaß angenommen.
Menge: 4,000 Stk

**02.01.003 Lieferung und Montage Türblatt Röhrenspan weißlackiert 860 × 1.985 mm, Buntbartschloss**
Lieferung und Montage eines Türblatts mit Röhrenspan-Einlage und HDF-Deckplatten nach RAL-GZ 426, gefälzt, Rundkante, Oberfläche weißlackiert RAL 9016, Maß 860 × 1.985 mm nach DIN 18101, Klimaklasse I, Beanspruchungsgruppe N, mit Einsteckschloss für Buntbart und Bandoberteilen passend zur Zarge nach Pos. 02.01.001. Einhängen, Justieren der Bänder und Funktionsprüfung; DIN-Richtung je Tür nach Vorgabe des Auftraggebers. Türunterschnitt (Bodenluft) gemäß Lüftungskonzept, ohne gesonderte Vorgabe 8 mm über Fertigfußboden. Die Drückergarnitur ist in Pos. 04.01.001 enthalten. Einbauorte: Küche, Arbeitszimmer, Eltern, Kind 1, Kind 2.
Hinweis: 5 Türen 860 mm, je Zarge aus Pos. 02.01.001.
Menge: 5,000 Stk

**02.01.004 Lieferung und Montage Türblatt Röhrenspan weißlackiert 735 × 1.985 mm, Buntbartschloss**
Lieferung und Montage eines Türblatts mit Röhrenspan-Einlage und HDF-Deckplatten nach RAL-GZ 426, gefälzt, Rundkante, Oberfläche weißlackiert RAL 9016, Maß 735 × 1.985 mm nach DIN 18101, Klimaklasse I, Beanspruchungsgruppe N, mit Einsteckschloss für Buntbart und Bandoberteilen passend zur Zarge nach Pos. 02.01.002. Einhängen, Justieren der Bänder und Funktionsprüfung; DIN-Richtung nach Vorgabe des Auftraggebers. Türunterschnitt gemäß Lüftungskonzept, ohne gesonderte Vorgabe 8 mm über Fertigfußboden. Die Drückergarnitur ist in Pos. 04.01.001 enthalten. Einbauorte: Abstellraum unter der Treppe (EG) und Abstellraum (DG).
Hinweis: 2 Abstellräume.
Menge: 2,000 Stk

**02.01.005 Lieferung und Montage Türblatt Röhrenspan weißlackiert 735 × 1.985 mm, Bad-/WC-Schloss**
Lieferung und Montage eines Türblatts mit Röhrenspan-Einlage und HDF-Deckplatten nach RAL-GZ 426, gefälzt, Rundkante, Oberfläche weißlackiert RAL 9016, Maß 735 × 1.985 mm nach DIN 18101, Klimaklasse I, Beanspruchungsgruppe N, mit Einsteckschloss für Bad/WC (Vorbereitung für Olive mit Notentriegelung) und Bandoberteilen passend zur Zarge nach Pos. 02.01.002. Einhängen, Justieren der Bänder und Funktionsprüfung; DIN-Richtung nach Vorgabe des Auftraggebers. Türunterschnitt gemäß Lüftungskonzept als Nachströmöffnung für die Abluftventilatoren, ohne gesonderte Vorgabe 8 mm über Fertigfußboden. Die WC-Garnitur ist in Pos. 04.01.002 enthalten. Einbauorte: Gäste-WC (EG) und Bad (DG).
Hinweis: Gäste-WC und Bad, je mit WC-Garnitur lt. Projektbeschreibung.
Menge: 2,000 Stk

### 03 Türblätter Keller in vorhandene Stahlzargen

#### 03.01 Türblätter Keller in vorhandene Stahlzargen

**03.01.001 Aushängen und Entsorgen der alten Kellertürblätter, 3 Stück**
Aushängen der drei vorhandenen alten Türblätter aus den Stahlumfassungszargen von Technikraum, Waschküche und Hobbyraum, einschließlich Abschrauben der alten Drückergarnituren und Schlösser. Die Stahlzargen und ihre Bandunterteile bleiben unbeschädigt erhalten, da sie weiterverwendet und vom Gewerk Maler- & Lackierarbeiten lackiert werden. Abtransport und Entsorgung der Türblätter und Beschläge nach Altholzverordnung bzw. als Metallschrott einschließlich Entsorgungsnachweis. Ausführung vor der Zargenlackierung.
Hinweis: 3 Kellertüren; der Austausch der Kellertürblätter ist im LV des Gewerks Abbruch/Entkernung ausdrücklich ausgenommen.
Menge: 3,000 Stk

**03.01.002 Lieferung und Montage Türblatt Röhrenspan weißlackiert für vorhandene Stahlzarge, Keller**
Lieferung und Montage eines Türblatts mit Röhrenspan-Einlage und HDF-Deckplatten, gefälzt, Oberfläche weißlackiert RAL 9016, Maß passend zu den vorhandenen Stahlumfassungszargen (angenommen 860 × 1.985 mm), mit Einsteckschloss für Buntbart und Bandoberteilen passend zu den vorhandenen Bandaufnahmen der Stahlzarge nach Aufmaß. Die Türblatthöhe wird auf die neue Fußbodenhöhe abgestimmt (Waschküche neuer Fliesenbelag, Hobbyraum neuer Designbelag, Technikraum Bestand). Einhängen nach der Zargenlackierung durch das Gewerk Maler- & Lackierarbeiten, Justieren und Funktionsprüfung. Die Drückergarnitur ist in Pos. 04.01.001 enthalten. Einbauorte: Technikraum, Waschküche, Hobbyraum.
Hinweis: 3 Kellertüren; Anpassung an Bestandszargen eingerechnet.
Menge: 3,000 Stk

**03.01.003 Lieferung und Einsetzen Zargendichtung in vorhandene Stahlzargen, Keller**
Lieferung und Einsetzen eines umlaufenden Dichtungsprofils aus thermoplastischem Elastomer in die Dichtungsnut der drei vorhandenen, frisch lackierten Stahlzargen im Keller, Profil passend zur Nutgeometrie nach Aufmaß. Eckausbildung auf Gehrung bzw. mit Eckformteil, Dichtung ohne Stauchung und Spalt eingedrückt. Der Ausbau der alten Dichtungen erfolgt durch das Gewerk Maler- & Lackierarbeiten vor dem Lackieren. Funktionsprüfung zusammen mit dem Einhängen der Türblätter.
Hinweis: 3 Stahlzargen Keller.
Menge: 3,000 Stk

### 04 Beschläge

#### 04.01 Beschläge

**04.01.001 Lieferung und Montage Drückergarnitur Edelstahl, Rosette, Buntbart**
Lieferung und Montage einer Drückergarnitur aus Edelstahl matt gebürstet nach DIN EN 1906, bestehend aus Drückerpaar in U-Form (Ø 19 mm) mit Federunterstützung, runden Drückerrosetten und Schlüsselrosetten für Buntbart, Vierkantstift 8 mm, verdeckte Verschraubung, einschließlich Buntbartschlüssel. Montage, Ausrichten und Funktionsprüfung an den Türblättern. Einbauorte: fünf Türen 860 mm in EG und DG, zwei Abstellraumtüren sowie drei Kellertüren.
Hinweis: 5 (Pos. 02.01.003) + 2 (Pos. 02.01.004) + 3 (Pos. 03.01.002) = 10 Stk.
Menge: 10,000 Stk

**04.01.002 Lieferung und Montage WC-Garnitur Edelstahl mit Notentriegelung**
Lieferung und Montage einer WC-Garnitur aus Edelstahl matt gebürstet nach DIN EN 1906, im gleichen Design wie Pos. 04.01.001, bestehend aus Drückerpaar mit runden Rosetten, innenseitiger Olive (Drehknopf) und außenseitiger Notentriegelung mit Rot-Weiß-Anzeige, verdeckte Verschraubung. Montage, Ausrichten und Funktionsprüfung einschließlich Notöffnung. Einbauorte: Gäste-WC (EG) und Bad (DG).
Hinweis: Gäste-WC und Bad.
Menge: 2,000 Stk

### 05 Ganzglas-Schiebetür Wohnen/Essen–Diele

#### 05.01 Ganzglas-Schiebetür Wohnen/Essen–Diele

**05.01.001 Lieferung und Montage Ganzglas-Schiebetür ESG 8 mm satiniert, 1,0 × 2,1 m, mit Aufputz-Laufschiene**
Lieferung und Montage einer Ganzglas-Schiebetür vor der Wand zwischen Wohnen/Essen und Diele: Türblatt aus Einscheibensicherheitsglas nach DIN EN 12150, 8 mm, vollflächig satiniert, Kanten und Ecken poliert, Maß 1.000 × 2.100 mm, mit beidseitigen Griffmuscheln aus Edelstahl. Aufputz-Laufschiene aus Aluminium in Edelstahloptik, Länge ca. 2,0 m, mit Laufwagen, Glasklemmen und beidseitigem Soft-Close-Einzug, Befestigung am Ziegelmauerwerk über der Wandöffnung mit zugelassenen Dübeln. Bodenführung wandseitig montiert, ohne Bohrung im Fußboden (Fußbodenheizung). Ausrichten, Einstellen von Laufweg und Endanschlägen, Bodenluft ca. 8 mm über Fertigfußboden; Montageseite und Laufrichtung nach Abstimmung mit dem Auftraggeber.
Hinweis: 1 Ganzglas-Schiebetür 1,0 × 2,1 m lt. Projektbeschreibung.
Menge: 1,000 Stk

### 06 Innenfensterbänke Eiche

#### 06.01 Innenfensterbänke Eiche

**06.01.001 Lieferung und Montage Innenfensterbank Eiche massiv 30 mm, Länge ca. 0,90 m – Diele EG (F01)**
Lieferung und Montage einer Innenfensterbank aus Eiche massiv mit durchgehenden Lamellen, Dicke 30 mm, Tiefe ca. 365 mm (Mauerwerk 300 mm, Putz und Überstand ca. 20 mm vor der fertigen Wand, bis zum Blendrahmen in der Dämmebene; genaues Maß nach Aufmaß), Vorderkante gerundet, in der Werkstatt allseitig (einschließlich Unterseite und Hirnholz) mit Hartwachsöl endbehandelt. Länge ca. 0,90 m: Laibungsbreite zuzüglich beidseitiger Einbindung in den späteren Beiputz. Montage vor dem Beiputz: auf Montagekeilen waagerecht ausgerichtet, vollflächig unterfüttert und mit Montageklebstoff befestigt, Anschluss an den Blendrahmen mit elastischer Fuge. Die luftdichte Anschlussfolie des Gewerks Fenster/Türen bleibt unbeschädigt; Die diffusionsoffene, stoßfeste Schutzabdeckung der Oberfläche bis nach der Estrichtrocknung ist enthalten.
Hinweis: F01 Rohbaumaß 0,885 m + Einbindung = ca. 0,90 m, 1 Stk.
Menge: 0,900 m

**06.01.002 Lieferung und Montage Innenfensterbänke Eiche massiv 30 mm, Länge je ca. 1,285 m – Küche (F03), Arbeitszimmer (F06), Eltern (F07)**
Lieferung und Montage von drei Innenfensterbänken aus Eiche massiv, Ausführung wie Pos. 06.01.001 (Dicke 30 mm, Tiefe ca. 365 mm nach Aufmaß, Vorderkante gerundet, in der Werkstatt allseitig mit Hartwachsöl endbehandelt), Länge je ca. 1,285 m für die Fenster mit Rohbaubreite 1,26 m in Küche, Arbeitszimmer und Elternschlafzimmer. Montage vor dem Beiputz auf Montagekeilen, vollflächig unterfüttert und verklebt, Anschluss an den Blendrahmen mit elastischer Fuge. Die luftdichte Anschlussfolie bleibt unbeschädigt; Schutzabdeckung bis nach der Estrichtrocknung ist enthalten.
Hinweis: 3 Stk × ca. 1,285 m = 3,86 m.
Menge: 3,860 m

**06.01.003 Lieferung und Montage Innenfensterbänke Eiche massiv 30 mm, Länge je ca. 1,535 m – Wohnen/Essen (F04, F05)**
Lieferung und Montage von zwei Innenfensterbänken aus Eiche massiv, Ausführung wie Pos. 06.01.001 (Dicke 30 mm, Tiefe ca. 365 mm nach Aufmaß, Vorderkante gerundet, in der Werkstatt allseitig mit Hartwachsöl endbehandelt), Länge je ca. 1,535 m für die Fenster mit Rohbaubreite 1,51 m im Raum Wohnen/Essen (Ost und Süd). Montage vor dem Beiputz auf Montagekeilen, vollflächig unterfüttert und verklebt, Anschluss an den Blendrahmen mit elastischer Fuge. Die luftdichte Anschlussfolie bleibt unbeschädigt; Schutzabdeckung bis nach der Estrichtrocknung ist enthalten.
Hinweis: 2 Stk × ca. 1,535 m = 3,07 m.
Menge: 3,070 m

**06.01.004 Lieferung und Montage Innenfensterbänke Eiche massiv 30 mm, Länge je ca. 1,035 m – Kind 1 (F09), Kind 2 (F10)**
Lieferung und Montage von zwei Innenfensterbänken aus Eiche massiv, Ausführung wie Pos. 06.01.001 (Dicke 30 mm, Tiefe ca. 365 mm nach Aufmaß, Vorderkante gerundet, in der Werkstatt allseitig mit Hartwachsöl endbehandelt), Länge je ca. 1,035 m für die Fenster mit Rohbaubreite 1,01 m in den Kinderzimmern 1 und 2. Montage vor dem Beiputz auf Montagekeilen, vollflächig unterfüttert und verklebt, Anschluss an den Blendrahmen mit elastischer Fuge. Die luftdichte Anschlussfolie bleibt unbeschädigt; Schutzabdeckung bis nach der Estrichtrocknung ist enthalten.
Hinweis: 2 Stk × ca. 1,035 m = 2,07 m; Summe Fensterbänke 0,90 + 3,86 + 3,07 + 2,07 = 9,90 m, 8 Stk.
Menge: 2,070 m

### 07 Treppe EG–DG und Handläufe

#### 07.01 Treppe EG–DG und Handläufe

**07.01.001 Höhen- und Steigungsausgleich der Rohbaustufen, je Steigung**
Ausgleich der Stahlbeton-Rohbaustufen der geraden Treppe EG–DG nach Rückbau des Natursteinbelags: Reinigen, Grundieren und Herstellen der Tritt- und Setzflächen mit kunststoffvergütetem, schnell erhärtendem Ausgleichsmörtel in der je Stufe erforderlichen Dicke. Ziel ist, dass nach Aufbringen der Holzstufen alle 15 Steigungen zwischen dem neuen Fertigfußboden EG (Fliesen Diele) und dem neuen Fertigfußboden DG (Parkett) gleich hoch sind (Grenzabweichungen nach DIN 18065) und die Trittflächen waagerecht und eben liegen. Enthalten ist auch die Stirnfläche der obersten Steigung unter der Austrittskante. Die Ausgleichsdicken ergeben sich aus dem höheren neuen Fußbodenaufbau und werden je Stufe nach Aufmaß und Meterriss festgelegt; Aushärtung bis zur Belegreife nach Herstellerangabe.
Hinweis: 14 Trittstufen mit Setzflächen + oberste Steigung = 15 Stk.
Menge: 15,000 Stk

**07.01.002 Lieferung und Montage Trittstufen Eiche massiv 40 mm, vollflächig verklebt**
Lieferung und Montage von Trittstufen aus Eiche massiv mit durchgehenden Lamellen, Dicke 40 mm, Länge entsprechend der Laufbreite 0,95 m zuzüglich ca. 20 mm Überstand an der freien Treppenseite, Tiefe nach Aufmaß (Auftritt zuzüglich ca. 30 mm Unterschneidung über der Setzstufe), Vorderkante und sichtbare Stirnkante gerundet, in der Werkstatt mit Hartwachsöl endbehandelt, jede Stufe einzeln nach Aufmaß gefertigt. Vollflächige Verklebung mit zweikomponentigem Polyurethan-Klebstoff auf dem ausgeglichenen Untergrund, wandseitig mit Fuge ca. 3 mm, ohne sichtbare Verschraubung. Die Stirnseite wird mit dem seitlich montierten Metallgeländer des Gewerks Schlosser- / Metallbau abgestimmt.
Hinweis: 14 Trittstufen lt. Projektbeschreibung.
Menge: 14,000 Stk

**07.01.003 Lieferung und Montage Austrittskante Eiche massiv am DG-Flur**
Lieferung und Montage einer Austrittskante aus Eiche massiv als Winkelprofil am Austritt der Treppe im DG-Flur, Länge wie die Trittstufen: Oberseite flächenbündig mit dem Parkett, Tiefe ca. 80 mm, vordere Schürze in der Ansicht der Trittstufen-Vorderkanten (40 mm) mit Unterschneidung über der obersten Setzstufe, Kanten gerundet, in der Werkstatt mit Hartwachsöl endbehandelt. Die Austrittskante überdeckt die Parkettkante und das vom Gewerk Estricharbeiten auf Fertigfußbodenhöhe gesetzte Estrich-Abschlussprofil und wird vollflächig auf Estrich und Stirnfläche verklebt. Das Parkett schließt mit Fuge an (Gewerk Bodenbelagsarbeiten); der Anschluss an den Abschlusswinkel der Treppenlochkante ist abzustimmen. Damit ist die 15. Steigung bis zum Fertigfußboden des DG gestalterisch wie die übrigen Stufen ausgebildet.
Hinweis: 1 Austritt (15. Steigung endet am Fertigfußboden DG).
Menge: 1,000 Stk

**07.01.004 Lieferung und Montage Setzstufen Eiche massiv 20 mm, vollflächig verklebt**
Lieferung und Montage von Setzstufen aus Eiche massiv mit durchgehenden Lamellen, Dicke 20 mm, Länge wie die Trittstufen, Höhe nach Aufmaß (Steigungshöhe abzüglich Trittstufendicke, Oberkante unter die Trittstufe geführt), in der Werkstatt mit Hartwachsöl endbehandelt. Vollflächige Verklebung mit zweikomponentigem Polyurethan-Klebstoff an der ausgeglichenen Stufenstirn, Unterkante sauber auf die darunterliegende Trittstufe bzw. den Fliesenbelag am Antritt angearbeitet. Je Steigung eine Setzstufe einschließlich der obersten unter der Austrittskante.
Hinweis: 15 Steigungen = 15 Setzstufen.
Menge: 15,000 Stk

**07.01.005 Lieferung und Montage Holzhandlauf Eiche 60 × 40 mm auf dem Metallgeländer der Treppe**
Lieferung und Montage eines Handlaufs aus Eiche massiv, Querschnitt 60 × 40 mm, Kanten allseitig gerundet, in der Werkstatt mit Hartwachsöl endbehandelt, mit unterseitiger Nut passend zum Aufnahmeprofil des Metallgeländers (Flachstahl 40 × 8 mm, Gewerk Schlosser- / Metallbau), parallel zur Laufneigung in einem Stück, Länge ca. 4,2 m. Verschraubung von unten durch die vorgebohrten Löcher des Aufnahmeprofils mit Edelstahlschrauben, Enden stirnseitig gerundet. Am oberen Ende sauberer Anschluss an den Flachstahl-Handlauf der Absturzsicherung im DG. Montage nach der Montage des Metallgeländers.
Hinweis: Geländerlänge Treppe 4,2 m lt. Projektbeschreibung.
Menge: 4,200 m

**07.01.006 Lieferung und Montage Wandhandlauf Eiche rund Ø 45 mm an der Treppe EG–DG**
Lieferung und Montage eines Wandhandlaufs aus Eiche massiv, rund Ø 45 mm, in der Werkstatt mit Hartwachsöl endbehandelt, an der Wandseite der Treppe EG–DG, Länge ca. 4,2 m, parallel zur Laufneigung in 90 cm Höhe über Stufenvorderkante nach DIN 18065. Befestigung auf fünf Wandhaltern aus Edelstahl matt mit Rosette, lichter Wandabstand mindestens 50 mm, Halter im Ziegelmauerwerk mit zugelassenen Dübeln verankert, Leitungsverlauf vorher prüfen. Enden gerundet und zur Wand hin abgeschlossen. Montage nach dem Wandanstrich.
Hinweis: Wandhandlauf 4,2 m lt. Projektbeschreibung, 5 Halter (Abstand ≤ 1,0 m).
Menge: 4,200 m

### 08 Sonstiges / Eventualpositionen

#### 08.01 Sonstiges / Eventualpositionen

**08.01.001 NEP: Zulage zu Pos. 02.01.001 bis 02.01.005 für Zarge und Türblatt in Sonderhöhe, je Tür**
Bedarfsposition, nur auf Anordnung des Auftraggebers: Mehrpreis je Tür für Zarge und Türblatt in Sonderhöhe unter dem Standardmaß 1.985 mm, falls das Fertigungsaufmaß ergibt, dass die lichte Höhe der vorhandenen Wandöffnung über dem neuen, höheren Fußbodenaufbau für das Standardmaß nicht ausreicht. Enthalten ist die werkseitige Fertigung von Zarge und Türblatt im Sondermaß einschließlich angepasster Band- und Schlosslage. Ein Anpassen der Wandöffnung oder des Sturzes ist nicht Bestandteil; der Auftraggeber entscheidet nach dem Aufmaß über die Ausführung.
Hinweis: Anzahl erst nach Aufmaß bekannt, Einheitspreis je Tür.
Bedarfsposition (NEP): Abrechnung nur bei tatsächlicher Beauftragung/Ausführung.
Menge: 1,000 Stk
